# A8 Ern. AS MZG-Wellingen - AS Perl-Borg, RF PS
Angebotsaufforderung (GAEB DA XML 3.2, DA83)
Projekt: A-05307-00
Währung: EUR
Auftraggeber: Autobahn GmbH des Bundes, Niederlassung West (Montabaur), Autobahn GmbH-NL West, Bahnhofsplatz 1-3, 56410 Montabaur, Bahnhofsplatz 1-3, 56410 Montabaur
Erstellt mit: GXML Toolbox V3.3 R20230829, iTWO_64 V25.0.650, 13.04.2026

## 265-26-4057 MA:A8 Ern. AS MZG-Wellingen - AS Perl-Borg, RF PS
Datum: 13.04.2026
WaGr: 99_99_01

### Abschnitt 00 Markierungsarbeiten

#### Unterabschnitt 00.00 Vorarbeiten

**00.00.0001 Markierungsfläche trocknen**
StL-Nr. 21131105
Fläche für Markierung schonend trocknen. Abgerechnet
wird die zu markierende Fläche. Bei Pfeil, Buchstabe,
Ziffer, Verkehrsschild und Piktogramm ergibt sich die
Fläche aus dem kleinsten umschließenden Rechteck.
Menge: 2000,000 m2
Leistungsbereichkatalog: 131

**00.00.0002 Markierungsfläche reinigen Saugkehrwagen**
StL-Nr. 2113111002
Fläche für Markierung reinigen. Kehrgut aufnehmen und
nach Wahl des AN verwerten. Abgerechnet wird die zu
markierende Fläche. Bei Pfeil, Buchstabe, Ziffer, Verkehrsschild, und Piktogramm ergibt sich die Fläche aus
dem kleinsten umschließenden Rechteck.
Reinigung mit Saugkehrwagen.
Menge: 5000,000 m2
Leistungsbereichkatalog: 131

**00.00.0003 Ausführungspläne erstellen**
*** Pauschalposition
Ausführungspläne für die Endmarkierung auf Grundlage der vom AG bereitgestellten Daten erstellen.
Menge: 1,000 Psch

*Hinweis: Hinweis für Markierung herstellen*
Für die OZ 00.01.001 bis OZ 00.01.0011 gilt:
Das einzusetzende Material muss den in den Punkten 1.1 und 3.5 der Baubeschreibung aufgeführten Anforfderungen entsprechen.

#### Unterabschnitt 00.01 Markierung herstellen

**00.01.0001 Längsmarkierung Typ II herstellen durchg.Fb.begr.*Breite 0,15 m mit Vormarkierung*Kaltplastikmasse Aggl.unregelm.*P 7**
StL-Nr. 2113150512164029
Längsmarkierung Typ II einschl. evtl.
Sperrflächenumrandung als endgültige Markierung herstellen. Abgerechnet wird der markierte Strich, bei
Doppelstrichen zwei Striche.
Durchgehend als Fahrbahnbegrenzung.
Strichbreite = 0,15 m.
Strich mit Vormarkierung.
Markierungssystem aus reaktivem Stoff, nicht spritzbar
(Kaltplastikmasse).
Als Agglomeratmarkierung, unregelmäßig angeordnet.
Verkehrsklasse = P 7.
Markierung auf 'SMA 8 S'
Menge: 8900,000 m
Leistungsbereichkatalog: 131

**00.01.0002 Längsmarkierung Typ II herstellen durchg.Fstr.begr.*Breite 0,30 m mit Vormarkierung*Kaltplastikmasse Aggl.unregelm.*P 7**
StL-Nr. 2113150524164029
Längsmarkierung Typ II einschl. evtl.
Sperrflächenumrandung als endgültige Markierung herstellen. Abgerechnet wird der markierte Strich, bei
Doppelstrichen zwei Striche.
Durchgehend als Fahrstreifenbegrenzung.
Strichbreite = 0,30 m.
Strich mit Vormarkierung.
Markierungssystem aus reaktivem Stoff, nicht spritzbar
(Kaltplastikmasse).
Als Agglomeratmarkierung, unregelmäßig angeordnet.
Verkehrsklasse = P 7.
Markierung auf 'SMA 8 S'
Menge: 8200,000 m
Leistungsbereichkatalog: 131

**00.01.0003 Längsmarkierung Typ II herstellen durchg.Fstr.begr.*Breite 0,25 m mit Vormarkierung*Kaltplastikmasse*P 7**
StL-Nr. 2113150523160929
Längsmarkierung Typ II einschl. evtl.
Sperrflächenumrandung als endgültige Markierung herstellen. Abgerechnet wird der markierte Strich, bei
Doppelstrichen zwei Striche.
Durchgehend als Fahrstreifenbegrenzung.
Strichbreite = 0,25 m.
Strich mit Vormarkierung.
Markierungssystem aus reaktivem Stoff, nicht spritzbar
(Kaltplastikmasse).
Schichtdicke '3,0 mm'

Verkehrsklasse = P 7.
Markierung auf 'SMA 8 S'
Menge: 28,000 m
Leistungsbereichkatalog: 131

**00.01.0004 Längsmarkierung Typ II herstellen*Breite 0,12 m mit Vormarkierung*Kaltplastikmasse*P 7**
StL-Nr. 2113150591160929
Längsmarkierung Typ II einschl. evtl.
Sperrflächenumrandung als endgültige Markierung herstellen. Abgerechnet wird der markierte Strich, bei
Doppelstrichen zwei Striche.
Markierung 'Unterbrochen; Verhältnis Strich/Lücke 1 zu 1'

Strichbreite = 0,12 m.
Strich mit Vormarkierung.
Markierungssystem aus reaktivem Stoff, nicht spritzbar
(Kaltplastikmasse).
Schichtdicke '3,0 mm'

Verkehrsklasse = P 7.
Markierung auf 'SMA 8 S'
Menge: 12,000 m
Leistungsbereichkatalog: 131

**00.01.0005 Längsmarkierung Typ II herstellen Leitlinie 1 zu 2*Breite 0,15 m mit Vormarkierung*Kaltplastikmasse Aggl.unregelm.*P 7**
StL-Nr. 2113150532164029
Längsmarkierung Typ II einschl. evtl.
Sperrflächenumrandung als endgültige Markierung herstellen. Abgerechnet wird der markierte Strich, bei
Doppelstrichen zwei Striche.
Unterbrochen; Verhältnis Strich/Lücke 1 zu 2 als Leitlinie.
Strichbreite = 0,15 m.
Strich mit Vormarkierung.
Markierungssystem aus reaktivem Stoff, nicht spritzbar
(Kaltplastikmasse).
Als Agglomeratmarkierung, unregelmäßig angeordnet.
Verkehrsklasse = P 7.
Markierung auf 'SMA 8 S'
Menge: 3800,000 m
Leistungsbereichkatalog: 131

**00.01.0006 Längsmarkierung Typ II herstellen Blockmark. 1 zu 1*Breite 0,25 m mit Vormarkierung*Kaltplastikmasse*P 7**
StL-Nr. 2113150543160929
Längsmarkierung Typ II einschl. evtl.
Sperrflächenumrandung als endgültige Markierung herstellen. Abgerechnet wird der markierte Strich, bei
Doppelstrichen zwei Striche.
Unterbrochen; Verhältnis Strich/Lücke 1 zu 1 als Fahrbahnbegrenzung (Blockmarkierung).
Strichbreite = 0,25 m.
Strich mit Vormarkierung.
Markierungssystem aus reaktivem Stoff, nicht spritzbar
(Kaltplastikmasse).
Schichtdicke '3,0mm'

Verkehrsklasse = P 7.
Markierung auf 'SMA 8 S'
Menge: 18,000 m
Leistungsbereichkatalog: 131

**00.01.0007 Längsmarkierung Typ II herstellen Blockmark. 1 zu 1*Breite 0,30 m mit Vormarkierung*Kaltplastikmasse Aggl.unregelm.*P 7**
StL-Nr. 2113150544164029
Längsmarkierung Typ II einschl. evtl.
Sperrflächenumrandung als endgültige Markierung herstellen. Abgerechnet wird der markierte Strich, bei
Doppelstrichen zwei Striche.
Unterbrochen; Verhältnis Strich/Lücke 1 zu 1 als Fahrbahnbegrenzung (Blockmarkierung).
Strichbreite = 0,30 m.
Strich mit Vormarkierung.
Markierungssystem aus reaktivem Stoff, nicht spritzbar
(Kaltplastikmasse).
Als Agglomeratmarkierung, unregelmäßig angeordnet.
Verkehrsklasse = P 7.
Markierung auf 'SMA 8 S'
Menge: 210,000 m
Leistungsbereichkatalog: 131

**00.01.0008 Sperrflächenmarkierung Typ II herst Breite 0,50 m*mit Vormarkierung Kaltplastikmasse P 7**
StL-Nr. 2113151531609299
Sperrfläche als Schrägstrichgatter Typ II als endgültige Markierung herstellen. Abgerechnet wird der markierte Strich.
Strichbreite = 0,50 m.
Strich mit Vormarkierung.
Markierungssystem aus reaktivem Stoff, nicht spritzbar
(Kaltplastikmasse).
Schichtdicke '3,0mm'

Verkehrsklasse = P 7.
Markierung auf 'SMA 8 S'
Menge: 80,000 m
Leistungsbereichkatalog: 131

**00.01.0009 Pfeilmarkierung Typ II herstellen geradeaus*mit Vormarkierung Länge 5,00 m*Kaltplastikmasse**
StL-Nr. 2113152011210999
Pfeilmarkierung Typ II als endgültige Markierung herstellen.  Verkehrsklasse P 7.
Markierungszeichen = Pfeil geradeaus.
Mit Vormarkierung.
Länge = 5,00 m.
Markierungssystem aus reaktivem Stoff, nicht spritzbar
(Kaltplastikmasse).
Schichtdicke '3,0mm'

Markierung auf 'SMA 8 S'
Menge: 7,000 St
Leistungsbereichkatalog: 131

**00.01.0010 Pfeilmarkierung Typ II herstellen li.o.re. ab*mit Vormarkierung Länge 5,00 m*Kaltplastikmasse**
StL-Nr. 2113152021210999
Pfeilmarkierung Typ II als endgültige Markierung herstellen.  Verkehrsklasse P 7.
Markierungszeichen = Pfeil links oder rechts ab.
Mit Vormarkierung.
Länge = 5,00 m.
Markierungssystem aus reaktivem Stoff, nicht spritzbar
(Kaltplastikmasse).
Schichtdicke '3,0mm'

Markierung auf 'SMA 8 S'
Menge: 3,000 St
Leistungsbereichkatalog: 131

**00.01.0011 Pfeilmarkierung Typ II herstellen*mit Vormarkierung*Kaltplastikmasse**
StL-Nr. 2113152091910999
Pfeilmarkierung Typ II als endgültige Markierung herstellen.  Verkehrsklasse P 7.
Markierungszeichen 'Vorankündigungspfeil, StVO Zeichen 297.1-21 (AOSI-Pfeil)'

Mit Vormarkierung.
Länge '5,0m'

Markierungssystem aus reaktivem Stoff, nicht spritzbar
(Kaltplastikmasse).
Schichtdicke '3,0mm'

Markierung auf 'SMA 8 S'
Menge: 3,000 St
Leistungsbereichkatalog: 131

#### Unterabschnitt 00.02 Prüfungen

**00.02.0001 Prüfung fertige Leistung Neuzustand Typ II als Aggl.*Kaltplastikmasse über 10-50 km**
StL-Nr. 211316053603
Durchführung der Prüfung der fertigen Leistung je Markierungssystem im Neuzustand durch eine anerkannte
Prüfstelle.
Markierung Typ II, als Agglomeratmarkierung.
Markierungssystem aus reaktivem Stoff, nicht spritzbar
(Kaltplastikmasse).
Längsmarkierung, zu beurteilende Länge über 10 km bis
50 km (vier Messabschnitte).
Menge: 1,000 St
Leistungsbereichkatalog: 131

**00.02.0002 Prüfung fertige Leistung Neuzustand Typ II*Kaltplastikmasse bis 1 km**
StL-Nr. 211316052601
Durchführung der Prüfung der fertigen Leistung je Markierungssystem im Neuzustand durch eine anerkannte
Prüfstelle.
Markierung Typ II
Markierungssystem aus reaktivem Stoff, nicht spritzbar
(Kaltplastikmasse).
Längsmarkierung, zu beurteilende Länge bis 1 km (ein
Messabschnitt).
Menge: 1,000 St
Leistungsbereichkatalog: 131

**00.02.0003 Prüfung fertige Leistung Neuzustand Typ II*Kaltplastikmasse bis 120 m2**
StL-Nr. 211316052606
Durchführung der Prüfung der fertigen Leistung je Markierungssystem im Neuzustand durch eine anerkannte
Prüfstelle.
Markierung Typ II
Markierungssystem aus reaktivem Stoff, nicht spritzbar
(Kaltplastikmasse).
Andere Markierung, zu beurteilende Fläche bis 120 m2
(ein Messabschnitt).
Menge: 1,000 St
Leistungsbereichkatalog: 131

**00.02.0004 Hilfsleist. für Kontrollprüfungen ü. 30 bis 60 Min.**
StL-Nr. 2113161002
Hilfsleistungen für Kontrollprüfungen. Vergütet werden
alle Aufwendungen für Hilfsleistungen sowie der Stillstand des Geräts, ggf. davon abhängige Geräte sowie die
Kosten des hierfür eingesetzten Personals einschließlich sämtlicher Zuschläge. Geeignete Probebehälter und
Probeträger liefern.
Dauer der Kontrollprüfungen über 30 Minuten bis 60 Mi-
nuten.
Menge: 2,000 St
Leistungsbereichkatalog: 131
